# Sanierung IGS Fürstenau
Angebotsaufforderung (GAEB DA XML 3.2, DA83)
Projekt: 20-12
Währung: EUR
Vergabeart: Öffentliche Ausschreibung
Ausführungsbeginn: 29.05.2023
Erstellt mit: GXML Toolbox V3.3 R20220330, ORCA AVA 25.0.5 - Enterprise Edition 25.00.05, 10.09.2024

## Allgemeine Vorbemerkungen
Leistungsverzeichnis
über die

Sanierung der IGS Fürstenau
Brandschutztechnische Maßnahmen

Projekt-Daten
Aktenzeichen:
Bezeichnung: IGS Fürstenau
Straße: Schorfteichstraße 21
PLZ, Ort: 49581 Fürstenau

LV-Daten
LV-Bezeichnung: Brandschutztechnische Maßnahmen:
Malerarbeitenarbeiten MA 16-MA 20

Auftraggeber-Daten
Bauherren: Samtgemeinde Fürstenau
Straße:  Schloßplatz 1
PLZ, Ort:  49584 Fürstenau

Projektkurzbeschreibung

Die IGS Fürstenau soll brandschutztechnisch saniert werden. Dazu wurde das
Bauvorhaben in viele kleine Maßnahmen aufgeteil. In diesen Maßnamen sind Räume der Jahrgangstufen 7, 9, 11 und 12/13 sowie Verwaltung und Fachräume Teil 1 ausgeschrieben.

Allgemeine Vorbemerkungen

0.0.1 Für die Durchführung der Arbeiten sind alle maßgebenden Normen und
Richtlinien maßgebend, im Besonderen die Bestimmungen der VOB (Vergabe-
und Vertragsordnung für Bauleistungen) Teil B+C in ihrer neuesten
Fassung und Richtlinien der Hersteller, sofern sie den DIN-Vorschriften
nicht widersprechen

0.0.2 Der AN ist verantwortlich für die vertragsgemäße und den
öffentlich-rechtlichen Bestimmungen entsprechende Ausführung der
Arbeiten, insbesondere der Unfallverhütungsvorschriften (UVV)
entsprechend Baustellenverordnung (BaustellV in der aktuellen Fassung).

0.0.3 Schnittstellen
Für die Regelung von Schnittstellen und für die Koordination der
ausgeschriebenen Leistungen ist der Auftragnehmer selbst verantwortlich.
Der hierfür notwendige Aufwand ist in die Einheitspreise einzurechnen.
Schnittstellen übergreifend zu Fremdgewerken:
Alle Angaben, insbesondere produktbezogene Daten, die für Leistungen
angrenzender Gewerke notwendig sind, sind eigenverantwortlich
rechtzeitig vorzulegen.

0.0.4 Der Auftragnehmer hat Bautagesberichte zu führen und dem
Auftraggeber wöchentlich bzw. auf Anforderung zu übergeben; die Kosten
sind in die Einheitspreise einzukalkulieren.
Die Bautagesberichte müssen alle Angaben enthalten, die für die
Ausführung und Abrechnung der Leistung von Bedeutung sein können.
Insbesondere sind Angaben zu folgenden Punkten zu machen:
- Datumsangabe,
- Arbeitsbeginn und -ende,
- Arbeitskräfteeinsatz (Berufsgruppen, Anzahl, Dauer) und ausgeführte
Tätigkeiten; getrennt nach vom AN erbrachter Leistung und vom
Nachunternehmer erbrachter Leistung),
- Eingang von Baustoffen und Bauteilen,
- Geräteeinsatz, mit Angaben über Ursache etwaigen Ausfalls,
- ausgeführte Arbeiten, Bauablauf,
- besondere Ereignisse, wie z. B. Unfälle etc.

0.0.5 Bei Widersprüchen zwischen LV-Langtext und LV-Kurztext hat stets
der LV-Langtext Vorrang in der Gültigkeit.

0.0.6 Vereinfachte Schreibweise
AG = Auftraggeber
AN = Auftragnehmer (Bieter)

0.0.7 Der Auftragnehmer selbst ist direkt nach Auftragserteilung für das
Aufmaß und die technische Klarstellung an Ort und Stelle verantwortlich.

0.0.8 Dokumetationsunterlagen
Vom AN ist eine Baudokumentation in 3-facher Ausfertigung sowie in
digitaler Form zu erstellen. Die Kosten sind im Angebotspreis zu
berücksichtigen.
Inhalt und Ordnerstruktur (3-fach Papier und 2-fach digital):
Ordnername: Maßnahme_Gewerk
(z.B "Umbau xy_Maler- und Bodenbelagsarbeiten")
Unterordner:
A_Bescheinigungen,
B_Prüfzeugnisse und Prüfberichte,
C_Zertifikate, Nachweise und Zulassungen,
D_Produktdatenblätter,
E_Hinweise zur Anwendung, Wartung und Pflege,
F_Sonstiges (Revisionspläne).

Nachfolgend aufgeführt sind die Angaben zur Baustelle (0.1) und Angaben
zur Ausführung (0.2) gemäß der in den Allgemeinen Technischen
Vertragsbedingungen für Bauleistungen (ATV), DIN 18299, aufgeführten
Punkten. Zu den nicht aufgeführten Punkten konnten keine bzw. keine
relevanten Angaben gemacht werden.

0.1 Angaben zur Baustelle

0.1.1 Lage der Baustelle, Umgebungsbedingungen, Zufahrtsmöglichkeiten
und Beschaffenheit der Zufahrt sowie etwaige Einschränkungen bei ihrer
Benutzung
xxx

0.1.2 Besondere Belastungen aus Immissionen sowie besondere klima-tische
oder betriebliche Bedingungen
 xxx

0.1.3 Art und Lage der baulichen Anlage
Die Schule liegt im Zentrum der Stadt Fürstenau.

0.1.4 Verhältnisse auf der Baustelle, insbesondere Verkehrsbeschränkungen
Die Zufahrt erfolgt über die öffentlichen Straßen. Das Parken vor dem
Schulgebäude ist nur mit Genehmigung der Fachbauleitung und der
Schulleitung gestattet.

0.1.5 Für den Verkehr freizuhaltende Flächen
Bürgersteige, öffentliche Straßen und Zufahrten.

0.1.6 Art, Lage, Maße und Nutzbarkeit von Transporteinrichtungen und
Transportwegen
xxx

0.1.7 Lage, Art, Anschlusswert und Bedingungen für das Überlassen von
Anschlüssen für Wasser, Energie und Abwasser
Baustrom und Bauwasser werden kostenlos vom Bauherrn zur Verfügung
gestellt.

0.1.12 Besondere Vorgaben für die Entsorgung, z. B. Beschränkungen für
die Beseitigung von Abwasser und Abfall
Die Schadstoffentsorgung erfolgt durch eine getrennt beauftragte
Spezialfirma.

0.1.13 Schutzgebiete oder Schutzzeiten im Bereich der Baustelle
xxx

0.1.14 Art und Umfang des Schutzes von Bäumen, Pflanzbeständen,
Vegetationsflächen, Verkehrsflächen, Bauteilen, Bauwerken, Grenzsteinen
und dergleichen im Bereich der Baustelle
Die Arbeiten finden im Bestandsgebäude statt.

0.1.15 Im Baugelände vorhandene Anlagen, insbesondere Abwasser- und
Versorgungsleitungen
Die Arbeiten finden im Bestandsgebäude statt.

0.1.16 Bekannte oder vermutete Hindernisse im Bereich der Baustelle
Die Arbeiten finden im Bestandsgebäude statt.

0.1.17 Vermutete Kampfmittel im Bereich der Baustelle
Die Arbeiten finden im Bestandsgebäude statt.

0.1.18 Gegebenenfalls gemäß der Baustellenverordnung getroffene Maßnahmen
xxx

0.1.19 Besondere Anordnungen, Vorschriften und Maßnahmen der Eigentümer
oder der anderen Weisungsberechtigten von Leitungen, Kabeln, Dränen,
Kanälen, Straßen, Wegen, Gewässern, Gleisen, Zäunen und dergleichen im
Bereich der Baustelle
xxx

0.1.20 Art und Umfang von Schadstoffbelastungen
Die Abhangdecken sind schadstoffbelastet (KMF). Diese werden zu Beginn
der Umbaumaßnahme durch einen beauftragen Entsorger fachgerecht
entsorgt. Bei Verdacht von weiteren schadstoffbelasteten Bauteilen ist
umgehend die Bauleitung zu informieren. Weitere Angaben sind dem
Schadstoffgutachten zu entnehmen.

0.1.21 Art und Zeit der vom Auftraggeber veranlassten Arbeiten.
xxx

0.2 Angaben zur Ausführung

0.2.1 Vorgesehene Arbeitsabschnitte, Arbeitsunterbrechungen und
Arbeitsbeschränkungen nach Art, Ort und Zeit sowie Abhängigkeit von
Leistungen anderer.
Die Planung der einzelnen Tagesabschnitte ist eigenverantwortlich vom
Auftragnehmer durchzuführen und mit der Bauleitung zu koordinieren.
Genaue Planung und Angabe von Terminen und Abläufen erfolgen nach
Beauftragung der Gewerke durch die weitere Feinplanung des
Bauzeitenplanes von der Bauleitung.

0.2.2 Besondere Erschwernisse während der Ausführung
Während der Bauphase stehen keine Aufzüge zur Verfügung.

0.2.3 Besondere Anforderungen für Arbeiten in kontaminierten Bereichen
Die belasteten Bereiche (Decken) im Umbaubereich werden zu Beginn der
Baumaßnahme fachgerecht entsorgt.

0.2.4 Besondere Anforderungen an die Baustelleinrichtung und
Entsorgungseinrichtungen
siehe Punkt 0.1.12.
xxx

0.2.5 Besonderheiten der Regelung und Sicherung des Verkehrs
siehe Punkt 0.1.4 und 0.1.5.
xxx

0.2.6 Besondere Anforderungen an das Auf- und Abbauen sowie Vorhalten
von Gerüsten
xxx

0.2.7 Mitbenutzung fremder Gerüste, Hebezeuge, Aufzüge, Aufenthalts- und
Lagerräume, Einrichtungen und dergleichen durch den Auftragnehmer.
xxx

0.2.8 Wie lange, für welche Arbeiten und ggf. für welche Beanspruchung
der Auftragnehmer Gerüste, Hebezeuge, Aufzüge, Aufenthalts- und
Lagerräume, Einrichtungen und dergleichen für andere Unternehmer
vorzuhalten hat.
siehe Punkt 0.2.6 und 0.2.7
xxx

0.2.9 Verwendung oder Mitverwendung von wiederaufbereiteten (Recycling)
Stoffen
xxx

0.2.10 Anforderungen an wiederaufbereitete (Recycling-)Stoffe und an
nicht genormte Stoffe und Bauteile
siehe Punkt 0.2.9
xxx

0.2.11 Besondere Anforderungen an Art, Güte und Umweltverträglichkeit
der Stoffe und Bauteile
xxx

0.2.12 Art und Umfang der vom Auftraggeber verlangten Eignungs- und
Gütenachweise
Entsprechend den Vertragsbedingungen.

0.2.13 Unter welchen Bedingungen auf der Baustelle gewonnene Stoffe
verwendet werden dürfen oder müssen oder einer anderen Verwertung
zuzuführen sind
Siehe einzelne Positionen.

0.2.14 Art, Zusammensetzung und Menge der aus dem Bereich des
Auftraggebers zu entsorgenden Böden, Stoffe und Bauteile
xxx

0.2.15 Art, Anzahl oder Masse der Stoffe und Bauteile, die vom
Auftraggeber bereitgestellt werden, sowie Art, genaue Bezeichnung des
Ortes und Zeit ihrer Übergabe
Es werden keine Baustoffe vom Auftraggeber beigestellt.

0.2.16 In welchem Umfang der Auftraggeber Abladen, Lagern und Transport
von Stoffen und Bauteilen übernimmt oder dafür dem Auftragnehmer Geräte
oder Arbeitskräfte zur Verfügung stellt.
Für die Be-/ Entladung ist der AN verantwortlich. Es werden keine Mittel
durch den AG zur Verfügung gestellt.
Lagerplätze sind mit der Bauleitung abzustimmen.

0.2.17 Leistungen für andere Unternehmer
xxx

0.2.18 Mitwirken beim Erstellen von Anlageteilen und bei der
Inbetriebnahme von Anlagen im Zusammenwirken mit anderen Beteiligten
xxx

0.2.19 Benutzung von Teilen der Leistung vor der Abnahme
xxx

0.2.20 Übertragung der Wartung während der Dauer der Verjährungsfrist
für die Gewährleistungsansprüche für maschinelle und elektrotechnische
sowie elektronische Anlagen oder Teilen davon, bei denen die Wartung
Einfluss auf die Sicherheit und die Funktionsfähigkeit hat (vergleiche §
13 Absatz 4 Nummer 2 VOB/B), durch einen besonderen Wartungsvertrag
xxx

0.2.21 Abrechnung nach bestimmten Zeichnungen oder Tabellen
Soweit nichts anderes schriftlich vereinbart ist, wird nach örtlichem
Aufmaß abgerechnet.
xxx

## Technische Vorbemerkungen
Technische Vorbemerkungen

Nachfolgend aufgeführt sind die zusätzlich notwendigen technischen Angaben zum beschriebenen Leistungsbereich.

1.3.1 Für die Durchführung der Arbeiten sind alle maßgebenden Normen und Richtlinien maßgebend, im besonderen die Bestimmungen der VOB (Vergabe- und Vertragsordnung für Bauleistungen) Teil B+C in ihrer neuesten Fassung und Richtlinien der Hersteller, sofern sie den DIN-Vorschriften nicht widersprechen.

1.3.2 Gewerk Malerarbeiten
Die nach ATV DIN 18299 Abschnitt 4.1.11 durch den Auftragnehmer zu
beseitigenden Verunreinigungen beziehen sich auch auf die Verunreinigung
der öffentlichen Verkehrswege durch Fahrzeuge und Maschinen des
Auftragnehmers oder seiner Subunternehmer. Solche Verunreinigungen sind
durch geeignete Maßnahmen möglichst zu vermeiden. Trotzdem auftretende
Verunreinigungen sind so rechtzeitig zu beseitigen, dass durch sie keine
Gefährdung des öffentlichen Verkehrs entstehen kann.
Gegen Verschmutzungen und Beschädigungen anderer Bauteile sowie zur
Verhinderung von Personen-Gefährdungen sind vom Auftragnehmer der
Verkehrssitte entsprechende Vorkehrungen zu treffen
(Abdeckungen, Hinweisschilder, Absperrungen, Sicherheitsposten u. dgl.).
1.3.3 Lage und Transportwege
Die Arbeiten sind im Erdgeschoss auszuführen.
Der Bieter ist verpflichtet, sich mit allen
Ausführungsunterlagen vertraut zu machen. Er hat sich
darüber hinaus über die Beschaffenheit der Baustelle
hinsichtlich Zufahrtswege, Lagermöglichkeiten,
Bauwasserbeschaffung, Baustrombeschaffung usw. zu
informieren.

1.3.4 Angaben zu Stoffen und Bauteilen
Das eingebaute Material muss dem Muster entsprechen; eine Bestätigung
des Musters durch den Auftraggeber ist einzuholen.
Der Auftragnehmer soll für den Beschichtungsaufbau möglichst Produkte
desselben Herstellers verwenden, um das System als Ganzes zu erhalten.

1.3.5 Ausführungsvorgaben
Vor Ausführungsbeginn hat der Auftragnehmer mit dem Auftraggeber
festzulegen, wo das zu verwendende Material auf der Baustelle gelagert
werden kann, um gegenseitige Störungen der am Bau beteiligten Handwerker
während der Bauausführung zu vermeiden.

Bei Schleifarbeiten im Trockenverfahren sind Absauggeräte zu verwenden.

Sind Schleifen und Spachteln vorgesehen, so bleiben die Anzahl der
Schleifgänge und Spachtelaufträge sowie die Wahl der richtigen Körnung
dem Auftragnehmer überlassen und sind auf die vorgesehene Beschichtung
einzustellen.
Das Lagern von feuergefährlichen Stoffen auf der Baustelle ist nur mit
ausdrücklicher Zustimmung der Bauleitung im für die Arbeiten unbedingt
notwendigen Umfang zulässig.

Nach Aufforderung durch den Auftraggeber sind benutzte Räume innerhalb
von drei Werktagen besenrein zu räumen.
Lagerfähiges Restmaterial ist dem Auftraggeber für spätere
Reparaturarbeiten zur Verfügung zu stellen. Restmaterial, das der
Auftragnehmer nicht übernehmen will, hat er entweder zu entsorgen oder
in seinen Besitz zu übernehmen. Nicht lagerfähiges Restmaterial sowie
Verpackungen, Behälter, Abdeckmaterial und dergleichen hat der
Auftragnehmer ebenfalls zu entsorgen. Dabei sind die einschlägigen
Vorschriften über Sonderabfall einzuhalten. Der Auftraggeber kann einen
entsprechenden Nachweis verlangen.

Farbreste, auch wenn sie in Bezug auf Umweltschutz unbedenklich sind,
dürfen nicht in die Entwässerung des Gebäudes bzw. der Außenanlagen
geschüttet werden.

Vorhandene, ausbaubare Dichtungen an Zargen, Türen, Fenstern und
dergleichen sowie demontierbare Beschläge sind vor den Arbeiten
beschädigungsfrei zu entfernen und anschließend an ihren ursprünglichen
Stellen wieder einzubauen. Nicht ausbaubare Dichtungen und nicht
demontierbare Beschläge sind abzukleben. Bewegliche Teile sind gangbar
zu halten.

Abdeckungen von Schaltern, Steckdosen u. dgl. sind vor den Arbeiten
beschädigungsfrei abzunehmen, rückseitig zu kennzeichnen, sicher zu
lagern und nach Beendigung der Arbeiten wieder einzubauen. Können
einzelne Bauteile nicht vom Auftragnehmer ausgebaut werden, ist die
Bauleitung zu informieren, damit diese entweder den Ausbau und späteren
Einbau durch den entsprechenden Fachunternehmer ausführen lässt oder
alternativ der Abklebung statt eines Ausbaus zustimmt.

Mörtelreste dürfen keinesfalls überstrichen werden, sie sind vollständig
zu entfernen.

Vor dem Überstreichen von Dichtstoffen hat sich der Auftragnehmer
Gewissheit über die Verträglichkeit der Stoffe zu verschaffen. Werden
selbst Dichtstoffe verwendet, so sind sie grundsätzlich nicht zu
überstreichen, sondern im entsprechenden Farbton auszuwählen. Fugen
unbekannter stofflicher Grundlage sollen nicht überstrichen werden, sie
sind vorher abzukleben.

1.3.6 Sonstige Angaben
Vor Ausführungsbeginn hat der Auftragnehmer mit dem Auftraggeber festzulegen, wo die zu verwendenden Geräte/Container auf der Baustelle gelagert werden kann, um gegenseitige Störungen der am Bau beteiligten Handwerker während der Bauausführung zu vermeiden.
Der Auftragnehmer hat dafür Sorge zu tragen, dass während der Ausführung seiner Leistungen immer mindestens ein deutsch sprechender Polier/ Vorarbeiter seiner Firma auf der Baustelle anwesend ist.
Die vom Auftragnehmer verwendeten Ausführungsunterlagen müssen den Freigabevermerk des Auftraggebers oder des Architekten tragen. Durch Übergabe neuer Unterlagen ungültig gewordene Unterlagen sind vom Auftragnehmer entsprechend zu kennzeichnen und aufzubewahren. Nicht freigegebene Unterlagen dürfen nicht verwendet werden.

## 316 Malerarbeiten MA16-MA20

### Titel 1 Massnahme 16, Jahrgangsstufe 11 (OG)

#### Bereich 1.1 Malerarbeiten

**1.1.1 Schutzabdeckung Wandflächen/Deckenflächen**
Schutzabdeckung von Fensterflächen o.ä. im Anschlussbereich von zu streichenden/spachtelden Flächen durch begrenzen der zu bearbeitenden Flächen mit einem Folienmaskenband mit Klebestreifen in unterschiedlichen Abmessungen

Schutzabdeckung aufbringen und nach Fertigstellung der Arbeiten rückstandslos entfernen und fachgerecht entsorgen.

Bereich: Wandflächen
Deckenhöhe: bis ca. 3,00m
Menge: 111,000 m²

**1.1.2 Grundierung Wand Trockenbau**
Grundierung von Wandflächen mit stark saugenden Untergründen aus Kalkzementputz und Gipskarton zur Aufnahme von nachfolgenden Beschichtungen.

Wandhöhe: OG bis ca. 3,00 m
Menge: 468,000 m²

**1.1.3 Grundierung Wand Bestand**
Grundierung von Wandflächen mit Bestandsanstrichen
zur Aufnahme von nachfolgenden Beschichtungen.

Wandhöhe: OG bis ca. 3,00 m
Menge: 68,000 m²

**1.1.4 Grundierung Decke**
Grundierung von Deckenflächen mit stark saugenden Untergründen aus Beton und Gipskarton zur Aufnahme von nachfolgenden Beschichtungen.

Deckenhöhe: OG bis ca. 3,00 m
Menge: 134,000 m²

**1.1.5 Wandspachtelung Q2**
Spachtelung von Wänden und Stützen
auf Untergrund aus Kalkzement-/Gipsputz und Altanstrichen,
anschließend schleifen zur Aufahme von Anstrichen

Qualität: Q2
Wandhöhe: OG bis ca. 3,00 m
Menge: 68,000 m²

**1.1.6 Wandspachtelung Q3**
Feinspachtelung von Wänden und Stützen
auf Untergrund aus Kalkzement-/Gipsputz und Trockenbauwänden, anschließend schleifen zur Aufahme von Malervliestapete

Qualität: Q3, auf Q2 Spachtelung der Vorposition
Wandhöhe: OG bis ca. 3,00 m
Menge: 536,000 m²

**1.1.7 Deckenspachtelung Q3**
Feinspachtelung von Decken auf Untergrund aus Gipskarton, anschließend schleifen zur Aufahme von Malervliestapete

Bereich: Deckenfries, Breite: 35 bis 314 cm
Qualität: Q3
Wandhöhe: OG bis ca. 3,00 m
Menge: 134,000 m²

**1.1.8 Kantenschutzprofil**
Lieferung und Einbau von Kantenschutzprofilen gemäß den Vorgaben der Bauleitung.
Die Profile werden vor den Tapezierarbeiten auf die senkrechten Ecken geklebt.

RAL-Farbton: nach Wunsch des Bauherren.

Material: Aluminium
RAL beschichtet
Wandhöhe: ca. 3,00 m
Abmessung: 30/30 mm
Untergrund: Putz/ Beton

Angebotener Hersteller: '.........'

Angebotener Typ : '.........' :
Menge: 18,000 m

**1.1.9 Wandspachtelung Materialübergang MW GK**
Übergang zwischen versch. Wandoberflächen Mauerwerk (geputzt) und Gipskarton, herstellen.
Dazu Oberfläche auf einer Breite von ca. 30 cm spachteln, einschl. einarbeiten eines rissüberbrückenden Gewebes, anschließend schleifen.
Inkl. aller erforderlichen Materialien und Arbeitsgänge.

Qualität: Q3
Wandhöhe: bis 3,00 m
Bereich: Obergeschoss
Menge: 30,000 m

**1.1.10 Malervliestapete, Wand**
Tapete aus Malervlies, Flächengewicht ca. 160g/m², ohne
Beschichtung, besonders rissfest, auf Stoß an Wänden verlegt.

Untergrund : zuvor beschriebene Spachtelung  Q3
Wandhöhe : OG bis ca. 3,00 m
Menge: 536,000 m²

**1.1.11 Malervliestapete, Decke**
Tapete aus Malervlies, Flächengewicht ca. 160g/m², ohne
Beschichtung, besonders rissfest, auf Stoß an Decken verlegt.

Untergrund : zuvor beschriebene Spachtelung  Q3
Raumhöhe : OG bis ca. 3,00 m

Bereich: Deckenfriese/Deckenabschottungen, Breite: ca. 35 bis 314 cm
Menge: 134,000 m²

**1.1.12 Anstrich Reinacrylat Innenfarbe, Wände**
Wandflächen mit scheuerbeständiger
Reinacrylat Innenfarbe 2x beschichten.
Naßabriebklasse 1, Deckvermögen 2 nach EN 13300

Glanzgrad: seidenglänzend
Farbton: weiß und leicht getönt im Farbton nach Farbkarte eines Herstellers nach Wahl des AG.
Hellbezugswert: > 70

Untergrund: Kalkzement-/Gipsputz und Gipskarton

Wandhöhe: OG bis ca. 3,00 m

Angebotener Hersteller: '.........'

Angebotener Typ : '.........'
Menge: 536,000 m²

**1.1.13 Zulage Wandfriese**
Zulage für das Ausführen der vorgenannten Position jedoch
für die farblich abgesetzte Wandfriese

Farbton: F6.10.50
Höhe ca. 120 cm
Menge: 250,000 m²

**1.1.14 Zulage Leibungen und Stürze Reinacrylat Innenfarbe**
Zulage für das Ausführen der vorgenannten Positionen an Leibungen und Stürzen.

Gilt für den gesamten Aufbau:
- Spachtelung Q2
- Spachtelung Q3
- Malervlies
- Anstrich

Breite: bis ca. 25 cm
Menge: 26,000 m

**1.1.15 Anstrich Reinacrylat Innenfarbe, GK-Decken, Deckenfriese**
Deckenflächen mit scheuerbeständiger
Reinacrylat Innenfarbe 2x beschichten.
Naßabriebklasse 1, Deckvermögen 2 nach EN 13300

Glanzgrad: seidenglänzend
Farbton: weiß und leicht getönt im Farbton nach Farbkarte eines Herstellers nach Wahl des AG.
Hellbezugswert: > 70

Untergrund: Gipskartondecken

Wandhöhe: OG bis ca. 3,00 m

Angebotener Hersteller: '.........'

Angebotener Typ : '.........'
Menge: 134,000 m²

**1.1.16 Dauerelastische Verfugung**
Fugenabdichtung in den Wand- und Deckenbereichen,
in denen zwei verschiedenartige Materialien aneinander
gearbeitet wurden z.B. GK-Wand gegen MW. Diese
Anschlussfugen sind mit werkstoffgeeigneter, dauerelastischer,
überstreichbarer Dichtmasse sauber und glatt zu verschließen.
Menge: 12,000 m

**1.1.17 Zulage Anstrich mittelgetönt**
Zulage für Anstrich im mittelgetönten Farbton nach Farbkarte eines Herstellers nach Wahl des AG.

Bereich: Wandflächen inkl. Leibungen.

Hellbezugswert: 40 bis 69

Bei diesen Flächen handelt es sich um Teilflächen der Unterrichtsräume (immer die Wand mit der Tür)
und einzelne Flächen der Flure.
Der Aufwand für zusätzliche Abklebemaßnahmen
ist in diese Position einzurechnen.
Menge: 20,000 m²

#### Bereich 1.2 Metallbeschichtungen

**1.2.1 Erstbeschichtung an Stahl-Umfassungszarge, 1-fl.**
Erstbeschichtung an Stahlumfassungszargen der Innentüren.

Maße: ca. 1,01 m x 2,01 m
Maulweite: ca. 15 cm

Untergrund aus grundiertem Stahlblech reinigen und vorbereiten, anschließend mit  Zwischen- und Schlussbeschichtung aus Acrylharzlack, wasserverdünnbar (Lösemittelinhalt max. 10 %), matt beschichten.

Farbton: RAL nach Wahl des AG

Bereich: Obergeschoss
Menge: 6,000 St

**1.2.2 Erstbeschichtung an Stahl-Umfassungszarge, 2-fl.**
Erstbeschichtung an Stahlumfassungszargen der Innentüren.

Maße: ca. 2,35 m x 3,01 m
Maulweite: ca. 17,5 cm

Untergrund aus grundiertem Stahlblech reinigen und vorbereiten, anschließend mit  Zwischen- und Schlussbeschichtung aus Acrylharzlack, wasserverdünnbar (Lösemittelinhalt max. 10 %), matt beschichten.

Farbton: RAL nach Wahl des AG

Bereich: Obergeschoss
Menge: 1,000 St

#### Bereich 1.4 Stundenlohnarbeiten

**1.4.1 Facharbeiterstunden**
Für evtl. erforderliche Arbeiten, die nur auf besondere
Anordnung des Auftraggebers und gegen Nachweis zur
Ausführung kommen, werden Verrechnungssätze
angeboten, in denen unaufgegliedert Lohnkosten,
anteilig Gemeinkosten einschl. Wagnis und Gewinn sowie
Lohnnebenkosten (Fahrkosten, Wegegelder u.ä.) enthalten
sind.

Zuschläge für Mehr-, Nacht-, Sonntags- und
Feiertagsarbeit sind nicht mit einzubeziehen.
Menge: 15,000 h

**1.4.2 Helferstunden**
Für evtl. erforderliche Arbeiten, die nur auf besondere
Anordnung des Auftraggebers und gegen Nachweis zur
Ausführung kommen, werden Verrechnungssätze
angeboten, in denen unaufgegliedert Lohnkosten,
anteilig Gemeinkosten einschl. Wagnis und Gewinn sowie
Lohnnebenkosten (Fahrkosten, Wegegelder u.ä.) enthalten
sind.

Zuschläge für Mehr-, Nacht-, Sonntags- und
Feiertagsarbeit sind nicht mit einzubeziehen.
Menge: 15,000 h

### Titel 2 Massnahme 17, Jahrgang 12+13

#### Bereich 2.1 Malerarbeiten

**2.1.1 Schutzabdeckung Wandflächen/Deckenflächen**
Schutzabdeckung von Fensterflächen o.ä. im Anschlussbereich von zu streichenden/spachtelden Flächen durch begrenzen der zu bearbeitenden Flächen mit einem Folienmaskenband mit Klebestreifen in unterschiedlichen Abmessungen

Schutzabdeckung aufbringen und nach Fertigstellung der Arbeiten rückstandslos entfernen und fachgerecht entsorgen.

Bereich: Wandflächen
Deckenhöhe: bis ca. 3,00 m
Menge: 175,000 m²

**2.1.2 Grundierung Wand Trockenbau**
Grundierung von Wandflächen mit stark saugenden Untergründen aus Kalkzementputz und Gipskarton zur Aufnahme von nachfolgenden Beschichtungen.

Wandhöhe: OG und ZG ca. 2,10 m bis 3,00 m
Menge: 874,000 m²

**2.1.3 Grundierung Wand Bestand**
Grundierung von Wandflächen mit Bestandsanstrichen
zur Aufnahme von nachfolgenden Beschichtungen.

Wandhöhe: OG und ZG bis 3,00 m
Menge: 74,000 m²

**2.1.4 Grundierung Decke**
Grundierung von Deckenflächen mit stark saugenden Untergründen aus Beton und Gipskarton zur Aufnahme von nachfolgenden Beschichtungen.

Deckenhöhe: OG und ZG bis ca. 3,00 m
Menge: 121,000 m²

**2.1.5 Wandspachtelung Q2**
Spachtelung von Wänden und Stützen
auf Untergrund aus Kalkzement-/Gipsputz und Altanstrichen,
anschließend schleifen zur Aufahme von Anstrichen

Qualität: Q2
Wandhöhe: OG und ZG ca. 2,10 m bis 3,00 m
Menge: 74,000 m²

**2.1.6 Wandspachtelung Q3**
Feinspachtelung von Wänden und Stützen
auf Untergrund aus Kalkzement-/Gipsputz und Trockenbauwänden, anschließend schleifen zur Aufahme von Malervliestapete

Qualität: Q3, auf Q2 Spachtelung der Vorposition
Wandhöhe: OG und ZG bis ca. 3,00 m
Menge: 948,000 m²

**2.1.7 Deckenspachtelung Q3**
Feinspachtelung von Decken auf Untergrund aus Gipskarton, anschließend schleifen zur Aufahme von Malervliestapete

Bereich: Deckenfries, Breite: 35 bis 314 cm
Qualität: Q3
Wandhöhe: OG und ZG bis ca. 3,00 m
Menge: 121,000 m²

**2.1.8 Kantenschutzprofil**
Lieferung und Einbau von Kantenschutzprofilen gemäß den Vorgaben der Bauleitung.
Die Profile werden vor den Tapezierarbeiten auf die senkrechten Ecken geklebt.

RAL-Farbton: nach Wunsch des Bauherren.

Material: Aluminium
RAL beschichtet
Wandhöhe: ca. 3,00 m
Abmessung: 30/30 mm
Untergrund: Putz/ Beton

Angebotener Hersteller: '.........'

Angebotener Typ : '.........' :
Menge: 18,000 m

**2.1.9 Wandspachtelung Materialübergang MW GK**
Übergang zwischen versch. Wandoberflächen Mauerwerk (geputzt) und Gipskarton, herstellen.
Dazu Oberfläche auf einer Breite von ca. 30 cm spachteln, einschl. einarbeiten eines rissüberbrückenden Gewebes, anschließend schleifen.
Inkl. aller erforderlichen Materialien und Arbeitsgänge.

Qualität: Q3
Wandhöhe: bis 3,00 m
Bereich: Obergeschoss und Zwischengeshoss
Menge: 90,000 m

**2.1.10 Malervliestapete, Wand**
Tapete aus Malervlies, Flächengewicht ca. 160g/m², ohne
Beschichtung, besonders rissfest, auf Stoß an Wänden verlegt.

Untergrund : zuvor beschriebene Spachtelung  Q3
Wandhöhe : OG und ZG bis ca. 3,00 m
Menge: 948,000 m²

**2.1.11 Malervliestapete, Decke**
Tapete aus Malervlies, Flächengewicht ca. 160g/m², ohne
Beschichtung, besonders rissfest, auf Stoß an Decken verlegt.

Untergrund : zuvor beschriebene Spachtelung  Q3
Raumhöhe : OG und ZG bis ca. 3,00 m

Bereich: Deckenfriese/Deckenabschottungen, Breite: ca. 35 bis 314 cm
Menge: 121,000 m²

**2.1.12 Anstrich Reinacrylat Innenfarbe, Wände**
Wandflächen mit scheuerbeständiger
Reinacrylat Innenfarbe 2x beschichten.
Naßabriebklasse 1, Deckvermögen 2 nach EN 13300

Glanzgrad: seidenglänzend
Farbton: weiß und leicht getönt im Farbton nach Farbkarte eines Herstellers nach Wahl des AG.
Hellbezugswert: > 70

Untergrund: Kalkzement-/Gipsputz und Gipskarton

Wandhöhe: OG bis ca. 3,00 m

Angebotener Hersteller: '.........'

Angebotener Typ : '.........'
Menge: 948,000 m²

**2.1.13 Zulage Wandfriese**
Zulage für das Ausführen der vorgenannten Position jedoch
für die farblich abgesetzte Wandfriese

Farbton: F6.10.50
Höhe ca. 120 cm
Menge: 326,000 m²

**2.1.14 Zulage Leibungen und Stürze Reinacrylat Innenfarbe**
Zulage für das Ausführen der vorgenannten Positionen an Leibungen und Stürzen.

Gilt für den gesamten Aufbau:
- Spachtelung Q2
- Spachtelung Q3
- Malervlies
- Anstrich

Breite: bis ca. 37 cm
Menge: 40,000 m

**2.1.15 Anstrich Reinacrylat Innenfarbe, GK-Decken, Deckenfriese**
Deckenflächen mit scheuerbeständiger
Reinacrylat Innenfarbe 2x beschichten.
Naßabriebklasse 1, Deckvermögen 2 nach EN 13300

Glanzgrad: seidenglänzend
Farbton: weiß und leicht getönt im Farbton nach Farbkarte eines Herstellers nach Wahl des AG.
Hellbezugswert: > 70

Untergrund: Gipskartondecken

Wandhöhe: OG und ZG bis ca. 3,00 m

Angebotener Hersteller: '.........'

Angebotener Typ : '.........'
Menge: 121,000 m²

**2.1.16 Dauerelastische Verfugung**
Fugenabdichtung in den Wand- und Deckenbereichen,
in denen zwei verschiedenartige Materialien aneinander
gearbeitet wurden z.B. GK-Wand gegen MW. Diese
Anschlussfugen sind mit werkstoffgeeigneter, dauerelastischer,
überstreichbarer Dichtmasse sauber und glatt zu verschließen.
Menge: 12,000 m

**2.1.17 Zulage Anstrich mittelgetönt**
Zulage für Anstrich im mittelgetönten Farbton nach Farbkarte eines Herstellers nach Wahl des AG.

Bereich: Wandflächen inkl. Leibungen.

Hellbezugswert: 40 bis 69

Bei diesen Flächen handelt es sich um Teilflächen der Unterrichtsräume (immer die Wand mit der Tür)
und einzelne Flächen der Flure.
Der Aufwand für zusätzliche Abklebemaßnahmen
ist in diese Position einzurechnen.
Menge: 20,000 m²

#### Bereich 2.2 Metallbeschichtungen

**2.2.1 Erstbeschichtung an Stahl-Umfassungszarge, 1-fl.**
Erstbeschichtung an Stahlumfassungszargen der Innentüren.

Maße: ca. 1,01 m x 2,01 m
Maulweite: ca. 15 cm

Untergrund aus grundiertem Stahlblech reinigen und vorbereiten, anschließend mit  Zwischen- und Schlussbeschichtung aus Acrylharzlack, wasserverdünnbar (Lösemittelinhalt max. 10 %), matt beschichten.

Farbton: RAL nach Wahl des AG

Bereich: OG
Menge: 4,000 St

**2.2.2 Erstbeschichtung an Stahl-Umfassungszarge, 1-fl.**
Erstbeschichtung an Stahlumfassungszargen der Innentüren.

Maße: ca. 1,01 m x 2,01 m
Maulweite: ca. 17,5 cm

Untergrund aus grundiertem Stahlblech reinigen und vorbereiten, anschließend mit  Zwischen- und Schlussbeschichtung aus Acrylharzlack, wasserverdünnbar (Lösemittelinhalt max. 10 %), matt beschichten.

Farbton: RAL nach Wahl des AG

Bereich: OG
Menge: 4,000 St

**2.2.3 Beschichtung von Alu-Türanlagen (Bestand)**
Beschichtung der Bestandsanlagen (s. Foto)

Untergrund aus grundiertem Alu-Profil reinigen und anschleifen, anschließend mit  Zwischen- und Schlussbeschichtung aus Acrylharzlack, wasserverdünnbar (Lösemittelinhalt max. 10 %), matt beschichten.

Farbton: RAL nach Wahl des AG

Maße: ca. 2,74 m x 3,01 m

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Menge: 2,000 St

#### Bereich 2.4 Stundenlohnarbeiten

**2.4.1 Facharbeiterstunden**
Für evtl. erforderliche Arbeiten, die nur auf besondere
Anordnung des Auftraggebers und gegen Nachweis zur
Ausführung kommen, werden Verrechnungssätze
angeboten, in denen unaufgegliedert Lohnkosten,
anteilig Gemeinkosten einschl. Wagnis und Gewinn sowie
Lohnnebenkosten (Fahrkosten, Wegegelder u.ä.) enthalten
sind.

Zuschläge für Mehr-, Nacht-, Sonntags- und
Feiertagsarbeit sind nicht mit einzubeziehen.
Menge: 20,000 h

**2.4.2 Helferstunden**
Für evtl. erforderliche Arbeiten, die nur auf besondere
Anordnung des Auftraggebers und gegen Nachweis zur
Ausführung kommen, werden Verrechnungssätze
angeboten, in denen unaufgegliedert Lohnkosten,
anteilig Gemeinkosten einschl. Wagnis und Gewinn sowie
Lohnnebenkosten (Fahrkosten, Wegegelder u.ä.) enthalten
sind.

Zuschläge für Mehr-, Nacht-, Sonntags- und
Feiertagsarbeit sind nicht mit einzubeziehen.
Menge: 15,000 h

### Titel 3 Massnahme 18, Jahrgang 7 (OG)

#### Bereich 3.1 Malerarbeiten

**3.1.1 Schutzabdeckung Wandflächen/Deckenflächen**
Schutzabdeckung von Fensterflächen o.ä. im Anschlussbereich von zu streichenden/spachtelden Flächen durch begrenzen der zu bearbeitenden Flächen mit einem Folienmaskenband mit Klebestreifen in unterschiedlichen Abmessungen

Schutzabdeckung aufbringen und nach Fertigstellung der Arbeiten rückstandslos entfernen und fachgerecht entsorgen.

Bereich: Wandflächen
Deckenhöhe: bis ca. 3,00m
Menge: 167,000 m²

**3.1.2 Grundierung Wand Trockenbau**
Grundierung von Wandflächen mit stark saugenden Untergründen aus Kalkzementputz und Gipskarton zur Aufnahme von nachfolgenden Beschichtungen.

Wandhöhe: OG bis ca. 3,00 m
Menge: 697,000 m²

**3.1.3 Grundierung Wand Bestand**
Grundierung von Wandflächen mit Bestandsanstrichen
zur Aufnahme von nachfolgenden Beschichtungen.

Wandhöhe: OG bis ca. 3,00 m
Menge: 269,000 m²

**3.1.4 Grundierung Wand Neu**
Grundierung von Wandflächen mit Bestandsanstrichen
zur Aufnahme von nachfolgenden Beschichtungen.

Wandhöhe: OG bis ca. 3,00 m
Menge: 36,000 m²

**3.1.5 Grundierung Decke**
Grundierung von Deckenflächen mit stark saugenden Untergründen aus Beton und Gipskarton zur Aufnahme von nachfolgenden Beschichtungen.

Deckenhöhe: OG bis ca. 3,00 m
Menge: 164,000 m²

**3.1.6 Wandspachtelung Q2**
Spachtelung von Wänden und Stützen
auf Untergrund aus Kalkzement-/Gipsputz und Altanstrichen,
anschließend schleifen zur Aufahme von Anstrichen

Qualität: Q2
Wandhöhe: OG bis ca. 3,00 m
Menge: 269,000 m²

**3.1.7 Wandspachtelung Q3**
Feinspachtelung von Wänden und Stützen
auf Untergrund aus Kalkzement-/Gipsputz und Trockenbauwänden, anschließend schleifen zur Aufahme von Malervliestapete

Qualität: Q3, auf Q2 Spachtelung der Vorposition
Wandhöhe: OG bis ca. 3,00 m
Menge: 966,000 m²

**3.1.8 Kantenschutzprofil**
Lieferung und Einbau von Kantenschutzprofilen gemäß den Vorgaben der Bauleitung.
Die Profile werden vor den Tapezierarbeiten auf die senkrechten Ecken geklebt.

RAL-Farbton: nach Wunsch des Bauherren.

Material: Aluminium
RAL beschichtet
Wandhöhe: ca. 3,00 m
Abmessung: 30/30 mm
Untergrund: Putz/ Beton

Angebotener Hersteller: '.........'

Angebotener Typ : '.........' :
Menge: 18,000 m

**3.1.9 Deckenspachtelung Q3**
Feinspachtelung von Decken auf Untergrund aus Gipskarton, anschließend schleifen zur Aufahme von Malervliestapete

Bereich: Deckenfries, Breite: 35 bis 314 cm
Qualität: Q3
Wandhöhe: OG bis ca. 3,00 m
Menge: 164,000 m²

**3.1.10 Wandspachtelung Materialübergang MW GK**
Übergang zwischen versch. Wandoberflächen Mauerwerk (geputzt) und Gipskarton, herstellen.
Dazu Oberfläche auf einer Breite von ca. 30 cm spachteln, einschl. einarbeiten eines rissüberbrückenden Gewebes, anschließend schleifen.
Inkl. aller erforderlichen Materialien und Arbeitsgänge.

Qualität: Q3
Wandhöhe: bis 3,00 m
Bereich: Obergeschoss
Menge: 75,000 m

**3.1.11 Malervliestapete, Wand**
Tapete aus Malervlies, Flächengewicht ca. 160g/m², ohne
Beschichtung, besonders rissfest, auf Stoß an Wänden verlegt.

Untergrund : zuvor beschriebene Spachtelung  Q3
Wandhöhe : OG bis ca. 3,00 m
Menge: 966,000 m²

**3.1.12 Malervliestapete, Decke**
Tapete aus Malervlies, Flächengewicht ca. 160g/m², ohne
Beschichtung, besonders rissfest, auf Stoß an Decken verlegt.

Untergrund : zuvor beschriebene Spachtelung  Q3
Raumhöhe : OG bis ca. 3,00 m

Bereich: Deckenfriese/Deckenabschottungen, Breite: ca. 35 bis 314 cm
Menge: 164,000 m²

**3.1.13 Anstrich Reinacrylat Innenfarbe, Wände**
Wandflächen mit scheuerbeständiger
Reinacrylat Innenfarbe 2x beschichten.
Naßabriebklasse 1, Deckvermögen 2 nach EN 13300

Glanzgrad: seidenglänzend
Farbton: weiß und leicht getönt im Farbton nach Farbkarte eines Herstellers nach Wahl des AG.
Hellbezugswert: > 70

Untergrund: Kalkzement-/Gipsputz und Gipskarton

Wandhöhe: OG bis ca. 3,00 m

Angebotener Hersteller: '.........'

Angebotener Typ : '.........'
Menge: 1002,000 m²

**3.1.14 Zulage Wandfriese**
Zulage für das Ausführen der vorgenannten Position jedoch
für die farblich abgesetzte Wandfriese

Farbton: F6.10.50
Höhe ca. 120 cm
Menge: 542,000 m²

**3.1.15 Zulage Leibungen und Stürze Reinacrylat Innenfarbe**
Zulage für das Ausführen der vorgenannten Positionen an Leibungen und Stürzen.

Gilt für den gesamten Aufbau:
- Spachtelung Q2
- Spachtelung Q3
- Malervlies
- Anstrich

Breite: bis ca. 37 cm
Menge: 41,000 m

**3.1.16 Anstrich Reinacrylat Innenfarbe, GK-Decken, Deckenfriese**
Deckenflächen mit scheuerbeständiger
Reinacrylat Innenfarbe 2x beschichten.
Naßabriebklasse 1, Deckvermögen 2 nach EN 13300

Glanzgrad: seidenglänzend
Farbton: weiß und leicht getönt im Farbton nach Farbkarte eines Herstellers nach Wahl des AG.
Hellbezugswert: > 70

Untergrund: Gipskartondecken

Wandhöhe: OG bis ca. 3,00 m

Angebotener Hersteller: '.........'

Angebotener Typ : '.........'
Menge: 164,000 m²

**3.1.17 Dauerelastische Verfugung**
Fugenabdichtung in den Wand- und Deckenbereichen,
in denen zwei verschiedenartige Materialien aneinander
gearbeitet wurden z.B. GK-Wand gegen MW. Diese
Anschlussfugen sind mit werkstoffgeeigneter, dauerelastischer,
überstreichbarer Dichtmasse sauber und glatt zu verschließen.
Menge: 12,000 m

**3.1.18 Zulage Anstrich mittelgetönt**
Zulage für Anstrich im mittelgetönten Farbton nach Farbkarte eines Herstellers nach Wahl des AG.

Bereich: Wandflächen inkl. Leibungen.

Hellbezugswert: 40 bis 69

Bei diesen Flächen handelt es sich um Teilflächen der Unterrichtsräume (immer die Wand mit der Tür)
und einzelne Flächen der Flure.
Der Aufwand für zusätzliche Abklebemaßnahmen
ist in diese Position einzurechnen.
Menge: 20,000 m²

#### Bereich 3.2 Metallbeschichtungen

**3.2.1 Erstbeschichtung an Stahl-Umfassungszarge, 1-fl.**
Erstbeschichtung an Stahlumfassungszargen der Innentüren.

Maße: ca. 1,01 m x 2,01 m
Maulweite: ca. 15 cm

Untergrund aus grundiertem Stahlblech reinigen und vorbereiten, anschließend mit  Zwischen- und Schlussbeschichtung aus Acrylharzlack, wasserverdünnbar (Lösemittelinhalt max. 10 %), matt beschichten.

Farbton: RAL nach Wahl des AG

Bereich: OG
Menge: 9,000 St

**3.2.2 Erstbeschichtung an Stahl-Umfassungszarge, 1-fl.**
Erstbeschichtung an Stahlumfassungszargen der Innentüren.

Maße: ca. 1,01 m x 2,01 m
Maulweite: ca. 17,5 cm

Untergrund aus grundiertem Stahlblech reinigen und vorbereiten, anschließend mit  Zwischen- und Schlussbeschichtung aus Acrylharzlack, wasserverdünnbar (Lösemittelinhalt max. 10 %), matt beschichten.

Farbton: RAL nach Wahl des AG

Bereich: OG
Menge: 1,000 St

**3.2.3 Erstbeschichtung an Stahl-Umfassungszarge, 1-fl.**
Erstbeschichtung an Stahlumfassungszargen der Innentüren.

Maße: ca. 1,01 m x 2,01 m
Maulweite: ca. 28 cm

Untergrund aus grundiertem Stahlblech reinigen und vorbereiten, anschließend mit  Zwischen- und Schlussbeschichtung aus Acrylharzlack, wasserverdünnbar (Lösemittelinhalt max. 10 %), matt beschichten.

Farbton: RAL nach Wahl des AG

Bereich: OG
Menge: 3,000 St

**3.2.4 Beschichtung von Alu-Türanlagen (Bestand)**
Beschichtung der Bestandsanlagen (s. Foto)

Untergrund aus grundiertem Alu-Profil reinigen und anschleifen, anschließend mit  Zwischen- und Schlussbeschichtung aus Acrylharzlack, wasserverdünnbar (Lösemittelinhalt max. 10 %), matt beschichten.

Farbton: RAL nach Wahl des AG

Maße: ca. 2,74 m x 3,01 m

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Menge: 2,000 St

**3.2.5 Beschichtung von Alu-Türanlagen (Bestand)**
Beschichtung der Bestandsanlagen (s. Foto)

Untergrund aus grundiertem Alu-Profil reinigen und anschleifen, anschließend mit  Zwischen- und Schlussbeschichtung aus Acrylharzlack, wasserverdünnbar (Lösemittelinhalt max. 10 %), matt beschichten.

Farbton: RAL nach Wahl des AG

Maße: ca. 4,15 m x 3,01 m

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Menge: 2,000 St

#### Bereich 3.4 Stundenlohnarbeiten

**3.4.1 Facharbeiterstunden**
Für evtl. erforderliche Arbeiten, die nur auf besondere
Anordnung des Auftraggebers und gegen Nachweis zur
Ausführung kommen, werden Verrechnungssätze
angeboten, in denen unaufgegliedert Lohnkosten,
anteilig Gemeinkosten einschl. Wagnis und Gewinn sowie
Lohnnebenkosten (Fahrkosten, Wegegelder u.ä.) enthalten
sind.

Zuschläge für Mehr-, Nacht-, Sonntags- und
Feiertagsarbeit sind nicht mit einzubeziehen.
Menge: 20,000 h

**3.4.2 Helferstunden**
Für evtl. erforderliche Arbeiten, die nur auf besondere
Anordnung des Auftraggebers und gegen Nachweis zur
Ausführung kommen, werden Verrechnungssätze
angeboten, in denen unaufgegliedert Lohnkosten,
anteilig Gemeinkosten einschl. Wagnis und Gewinn sowie
Lohnnebenkosten (Fahrkosten, Wegegelder u.ä.) enthalten
sind.

Zuschläge für Mehr-, Nacht-, Sonntags- und
Feiertagsarbeit sind nicht mit einzubeziehen.
Menge: 25,000 h

### Titel 4 Massnahme 19, Jahrgangsstufe 9

#### Bereich 4.1 Malerarbeiten

**4.1.1 Schutzabdeckung Wandflächen/Deckenflächen**
Schutzabdeckung von Fensterflächen o.ä. im Anschlussbereich von zu streichenden/spachtelden Flächen durch begrenzen der zu bearbeitenden Flächen mit einem Folienmaskenband mit Klebestreifen in unterschiedlichen Abmessungen

Schutzabdeckung aufbringen und nach Fertigstellung der Arbeiten rückstandslos entfernen und fachgerecht entsorgen.

Bereich: Wandflächen
Deckenhöhe: bis ca. 3,00m
Menge: 174,000 m²

**4.1.2 Grundierung Wand Trockenbau**
Grundierung von Wandflächen mit stark saugenden Untergründen aus Kalkzementputz und Gipskarton zur Aufnahme von nachfolgenden Beschichtungen.

Wandhöhe: OG und ZG bis ca. 3,00 m
Menge: 1460,000 m²

**4.1.3 Grundierung Wand Bestand**
Grundierung von Wandflächen mit Bestandsanstrichen
zur Aufnahme von nachfolgenden Beschichtungen.

Wandhöhe: OG und ZG bis ca. 3,00 m
Menge: 149,000 m²

**4.1.4 Grundierung Decke**
Grundierung von Deckenflächen mit stark saugenden Untergründen aus Beton und Gipskarton zur Aufnahme von nachfolgenden Beschichtungen.

Deckenhöhe: OG und ZG bis ca. 3,00 m
Menge: 98,000 m²

**4.1.5 Wandspachtelung Q2**
Spachtelung von Wänden und Stützen
auf Untergrund aus Kalkzement-/Gipsputz und Altanstrichen,
anschließend schleifen zur Aufahme von Anstrichen

Qualität: Q2
Wandhöhe: OG und ZG bis ca. 3,00 m
Menge: 149,000 m²

**4.1.6 Wandspachtelung Q3**
Feinspachtelung von Wänden und Stützen
auf Untergrund aus Kalkzement-/Gipsputz und Trockenbauwänden, anschließend schleifen zur Aufahme von Malervliestapete

Qualität: Q3, auf Q2 Spachtelung der Vorposition
Wandhöhe: OG und ZG bis ca. 3,00 m
Menge: 1609,000 m²

**4.1.7 Deckenspachtelung Q3**
Feinspachtelung von Decken auf Untergrund aus Gipskarton, anschließend schleifen zur Aufahme von Malervliestapete

Bereich: Deckenfries, Breite: 35 bis 314 cm
Qualität: Q3
Wandhöhe: OG und ZG bis ca. 3,00 m
Menge: 98,000 m²

**4.1.8 Kantenschutzprofil**
Lieferung und Einbau von Kantenschutzprofilen gemäß den Vorgaben der Bauleitung.
Die Profile werden vor den Tapezierarbeiten auf die senkrechten Ecken geklebt.

RAL-Farbton: nach Wunsch des Bauherren.

Material: Aluminium
RAL beschichtet
Wandhöhe: ca. 3,00 m
Abmessung: 30/30 mm
Untergrund: Putz/ Beton

Angebotener Hersteller: '.........'

Angebotener Typ : '.........' :
Menge: 18,000 m

**4.1.9 Wandspachtelung Materialübergang MW GK**
Übergang zwischen versch. Wandoberflächen Mauerwerk (geputzt) und Gipskarton, herstellen.
Dazu Oberfläche auf einer Breite von ca. 30 cm spachteln, einschl. einarbeiten eines rissüberbrückenden Gewebes, anschließend schleifen.
Inkl. aller erforderlichen Materialien und Arbeitsgänge.

Qualität: Q3
Wandhöhe: bis 3,00 m
Bereich: Obergeschoss und Zwischengeschoss
Menge: 90,000 m

**4.1.10 Malervliestapete, Wand**
Tapete aus Malervlies, Flächengewicht ca. 160g/m², ohne
Beschichtung, besonders rissfest, auf Stoß an Wänden verlegt.

Untergrund : zuvor beschriebene Spachtelung  Q3
Wandhöhe : OG und ZG bis ca. 3,00 m
Menge: 1609,000 m²

**4.1.11 Malervliestapete, Decke**
Tapete aus Malervlies, Flächengewicht ca. 160g/m², ohne
Beschichtung, besonders rissfest, auf Stoß an Decken verlegt.

Untergrund : zuvor beschriebene Spachtelung  Q3
Raumhöhe : OG und ZG bis ca. 3,00 m

Bereich: Deckenfriese/Deckenabschottungen, Breite: ca. 35 bis 314 cm
Menge: 98,000 m²

**4.1.12 Anstrich Reinacrylat Innenfarbe, Wände**
Wandflächen mit scheuerbeständiger
Reinacrylat Innenfarbe 2x beschichten.
Naßabriebklasse 1, Deckvermögen 2 nach EN 13300

Glanzgrad: seidenglänzend
Farbton: weiß und leicht getönt im Farbton nach Farbkarte eines Herstellers nach Wahl des AG.
Hellbezugswert: > 70

Untergrund: Kalkzement-/Gipsputz und Gipskarton

Wandhöhe: OG und ZG bis ca. 3,00 m

Angebotener Hersteller: '.........'

Angebotener Typ : '.........'
Menge: 1609,000 m²

**4.1.13 Zulage Wandfriese**
Zulage für das Ausführen der vorgenannten Position jedoch
für die farblich abgesetzte Wandfriese

Farbton: F6.10.50
Höhe ca. 120 cm
Menge: 527,000 m²

**4.1.14 Zulage Leibungen und Stürze Reinacrylat Innenfarbe**
Zulage für das Ausführen der vorgenannten Positionen an Leibungen und Stürzen.

Gilt für den gesamten Aufbau:
- Spachtelung Q2
- Spachtelung Q3
- Malervlies
- Anstrich

Breite: bis ca. 37 cm
Menge: 45,000 m

**4.1.15 Anstrich Reinacrylat Innenfarbe, GK-Decken, Deckenfriese**
Deckenflächen mit scheuerbeständiger
Reinacrylat Innenfarbe 2x beschichten.
Naßabriebklasse 1, Deckvermögen 2 nach EN 13300

Glanzgrad: seidenglänzend
Farbton: weiß und leicht getönt im Farbton nach Farbkarte eines Herstellers nach Wahl des AG.
Hellbezugswert: > 70

Untergrund: Gipskartondecken

Wandhöhe: OG und ZG bis ca. 3,00 m

Angebotener Hersteller: '.........'

Angebotener Typ : '.........'
Menge: 98,000 m²

**4.1.16 Dauerelastische Verfugung**
Fugenabdichtung in den Wand- und Deckenbereichen,
in denen zwei verschiedenartige Materialien aneinander
gearbeitet wurden z.B. GK-Wand gegen MW. Diese
Anschlussfugen sind mit werkstoffgeeigneter, dauerelastischer,
überstreichbarer Dichtmasse sauber und glatt zu verschließen.
Menge: 12,000 m

**4.1.17 Zulage Anstrich mittelgetönt**
Zulage für Anstrich im mittelgetönten Farbton nach Farbkarte eines Herstellers nach Wahl des AG.

Bereich: Wandflächen inkl. Leibungen.

Hellbezugswert: 40 bis 69

Bei diesen Flächen handelt es sich um Teilflächen der Unterrichtsräume (immer die Wand mit der Tür)
und einzelne Flächen der Flure.
Der Aufwand für zusätzliche Abklebemaßnahmen
ist in diese Position einzurechnen.
Menge: 20,000 m²

#### Bereich 4.2 Metallbeschichtungen

**4.2.1 Erstbeschichtung an Stahl-Umfassungszarge, 1-fl.**
Erstbeschichtung an Stahlumfassungszargen der Innentüren.

Maße: ca. 1,01 m x 2,01 m
Maulweite: ca. 15 cm

Untergrund aus grundiertem Stahlblech reinigen und vorbereiten, anschließend mit  Zwischen- und Schlussbeschichtung aus Acrylharzlack, wasserverdünnbar (Lösemittelinhalt max. 10 %), matt beschichten.

Farbton: RAL nach Wahl des AG

Bereich: OG
Menge: 8,000 St

**4.2.2 Erstbeschichtung an Stahl-Umfassungszarge, 1-fl.**
Erstbeschichtung an Stahlumfassungszargen der Innentüren.

Maße: ca. 1,01 m x 2,01 m
Maulweite: ca. 17,5 cm

Untergrund aus grundiertem Stahlblech reinigen und vorbereiten, anschließend mit  Zwischen- und Schlussbeschichtung aus Acrylharzlack, wasserverdünnbar (Lösemittelinhalt max. 10 %), matt beschichten.

Farbton: RAL nach Wahl des AG

Bereich: OG
Menge: 2,000 St

**4.2.3 Erstbeschichtung an Stahl-Umfassungszarge, 1-fl.**
Erstbeschichtung an Stahlumfassungszargen der Innentüren.

Maße: ca. 1,01 m x 2,01 m
Maulweite: ca. 35 cm

Untergrund aus grundiertem Stahlblech reinigen und vorbereiten, anschließend mit  Zwischen- und Schlussbeschichtung aus Acrylharzlack, wasserverdünnbar (Lösemittelinhalt max. 10 %), matt beschichten.

Farbton: RAL nach Wahl des AG

Bereich: OG
Menge: 1,000 St

**4.2.4 Erstbeschichtung an Stahl-Umfassungszarge, 1-fl.**
Erstbeschichtung an Stahlumfassungszargen der Innentüren.

Maße: ca. 1,01 m x 2,01 m
Maulweite: ca. 37 cm

Untergrund aus grundiertem Stahlblech reinigen und vorbereiten, anschließend mit  Zwischen- und Schlussbeschichtung aus Acrylharzlack, wasserverdünnbar (Lösemittelinhalt max. 10 %), matt beschichten.

Farbton: RAL nach Wahl des AG

Bereich: OG
Menge: 1,000 St

**4.2.5 Erstbeschichtung an Stahl-Umfassungszarge, 1-fl.**
Erstbeschichtung an Stahlumfassungszargen der Innentüren.

Maße: ca. 2,30 m x 3,01 m
Maulweite: ca. 17,5 cm

Untergrund aus grundiertem Stahlblech reinigen und vorbereiten, anschließend mit  Zwischen- und Schlussbeschichtung aus Acrylharzlack, wasserverdünnbar (Lösemittelinhalt max. 10 %), matt beschichten.

Farbton: RAL nach Wahl des AG

Bereich: OG
Menge: 2,000 St

**4.2.6 Beschichtung von Alu-Türanlagen (Bestand)**
Beschichtung der Bestandsanlagen (s. Foto)

Untergrund aus grundiertem Alu-Profil reinigen und anschleifen, anschließend mit  Zwischen- und Schlussbeschichtung aus Acrylharzlack, wasserverdünnbar (Lösemittelinhalt max. 10 %), matt beschichten.

Farbton: RAL nach Wahl des AG

Maße: ca. 2,74 m x 3,01 m

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Menge: 2,000 St

**4.2.7 Beschichtung von Alu-Türanlagen (Bestand)**
Beschichtung der Bestandsanlagen (s. Foto)

Untergrund aus grundiertem Alu-Profil reinigen und anschleifen, anschließend mit  Zwischen- und Schlussbeschichtung aus Acrylharzlack, wasserverdünnbar (Lösemittelinhalt max. 10 %), matt beschichten.

Farbton: RAL nach Wahl des AG

Maße: ca. 4,15 m x 3,01 m

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Menge: 1,000 St

#### Bereich 4.4 Stundenlohnarbeiten

**4.4.1 Facharbeiterstunden**
Für evtl. erforderliche Arbeiten, die nur auf besondere
Anordnung des Auftraggebers und gegen Nachweis zur
Ausführung kommen, werden Verrechnungssätze
angeboten, in denen unaufgegliedert Lohnkosten,
anteilig Gemeinkosten einschl. Wagnis und Gewinn sowie
Lohnnebenkosten (Fahrkosten, Wegegelder u.ä.) enthalten
sind.

Zuschläge für Mehr-, Nacht-, Sonntags- und
Feiertagsarbeit sind nicht mit einzubeziehen.
Menge: 20,000 h

**4.4.2 Helferstunden**
Für evtl. erforderliche Arbeiten, die nur auf besondere
Anordnung des Auftraggebers und gegen Nachweis zur
Ausführung kommen, werden Verrechnungssätze
angeboten, in denen unaufgegliedert Lohnkosten,
anteilig Gemeinkosten einschl. Wagnis und Gewinn sowie
Lohnnebenkosten (Fahrkosten, Wegegelder u.ä.) enthalten
sind.

Zuschläge für Mehr-, Nacht-, Sonntags- und
Feiertagsarbeit sind nicht mit einzubeziehen.
Menge: 25,000 h

### Titel 5 Massnahme 20 Kunsträume und Verwaltung (EG)

#### Bereich 5.1 Malerarbeiten

**5.1.1 Schutzabdeckung Wandflächen/Deckenflächen**
Schutzabdeckung von Fensterflächen o.ä. im Anschlussbereich von zu streichenden/spachtelden Flächen durch begrenzen der zu bearbeitenden Flächen mit einem Folienmaskenband mit Klebestreifen in unterschiedlichen Abmessungen

Schutzabdeckung aufbringen und nach Fertigstellung der Arbeiten rückstandslos entfernen und fachgerecht entsorgen.

Bereich: Wandflächen
Deckenhöhe: bis ca. 3,00m
Menge: 239,000 m²

**5.1.2 Grundierung Wand Trockenbau**
Grundierung von Wandflächen mit stark saugenden Untergründen aus Kalkzementputz und Gipskarton zur Aufnahme von nachfolgenden Beschichtungen.

Wandhöhe: EG bis ca. 3,00 m
Menge: 882,000 m²

**5.1.3 Grundierung Wand Bestand**
Grundierung von Wandflächen mit Bestandsanstrichen
zur Aufnahme von nachfolgenden Beschichtungen.

Wandhöhe: EG bis ca. 3,00 m
Menge: 716,000 m²

**5.1.4 Grundierung Decke**
Grundierung von Deckenflächen mit stark saugenden Untergründen aus Beton und Gipskarton zur Aufnahme von nachfolgenden Beschichtungen.

Deckenhöhe: EG bis ca. 3,00 m
Menge: 117,000 m²

**5.1.5 Wandspachtelung Q2**
Spachtelung von Wänden und Stützen
auf Untergrund aus Kalkzement-/Gipsputz und Altanstrichen,
anschließend schleifen zur Aufahme von Anstrichen

Qualität: Q2
Wandhöhe: EG bis ca. 3,00 m
Menge: 716,000 m²

**5.1.6 Wandspachtelung Q3**
Feinspachtelung von Wänden und Stützen
auf Untergrund aus Kalkzement-/Gipsputz und Trockenbauwänden, anschließend schleifen zur Aufahme von Malervliestapete

Qualität: Q3, auf Q2 Spachtelung der Vorposition
Wandhöhe: EG bis ca. 3,00 m
Menge: 882,000 m²

**5.1.7 Deckenspachtelung Q3**
Feinspachtelung von Decken auf Untergrund aus Gipskarton, anschließend schleifen zur Aufahme von Malervliestapete

Bereich: Deckenfries, Breite: 35 bis 314 cm
Qualität: Q3
Wandhöhe: EG bis ca. 3,00 m
Menge: 117,000 m²

**5.1.8 Kantenschutzprofil**
Lieferung und Einbau von Kantenschutzprofilen gemäß den Vorgaben der Bauleitung.
Die Profile werden vor den Tapezierarbeiten auf die senkrechten Ecken geklebt.

RAL-Farbton: nach Wunsch des Bauherren.

Material: Aluminium
RAL beschichtet
Wandhöhe: ca. 3,00 m
Abmessung: 30/30 mm
Untergrund: Putz/ Beton

Angebotener Hersteller: '.........'

Angebotener Typ : '.........' :
Menge: 18,000 m

**5.1.9 Wandspachtelung Materialübergang MW GK**
Übergang zwischen versch. Wandoberflächen Mauerwerk (geputzt) und Gipskarton, herstellen.
Dazu Oberfläche auf einer Breite von ca. 30 cm spachteln, einschl. einarbeiten eines rissüberbrückenden Gewebes, anschließend schleifen.
Inkl. aller erforderlichen Materialien und Arbeitsgänge.

Qualität: Q3
Wandhöhe: bis 3,00 m
Bereich: Erdgeschoss
Menge: 120,000 m

**5.1.10 Malervliestapete, Wand**
Tapete aus Malervlies, Flächengewicht ca. 160g/m², ohne
Beschichtung, besonders rissfest, auf Stoß an Wänden verlegt.

Untergrund : zuvor beschriebene Spachtelung  Q3
Wandhöhe : EG bis ca. 3,00 m
Menge: 882,000 m²

**5.1.11 Malervliestapete, Decke**
Tapete aus Malervlies, Flächengewicht ca. 160g/m², ohne
Beschichtung, besonders rissfest, auf Stoß an Decken verlegt.

Untergrund : zuvor beschriebene Spachtelung  Q3
Raumhöhe : EG bis ca. 3,00 m

Bereich: Deckenfriese/Deckenabschottungen, Breite: ca. 35 bis 314 cm
Menge: 117,000 m²

**5.1.12 Anstrich Reinacrylat Innenfarbe, Wände**
Wandflächen mit scheuerbeständiger
Reinacrylat Innenfarbe 2x beschichten.
Naßabriebklasse 1, Deckvermögen 2 nach EN 13300

Glanzgrad: seidenglänzend
Farbton: weiß und leicht getönt im Farbton nach Farbkarte eines Herstellers nach Wahl des AG.
Hellbezugswert: > 70

Untergrund: Kalkzement-/Gipsputz und Gipskarton

Wandhöhe: EG bis ca. 3,00 m

Angebotener Hersteller: '.........'

Angebotener Typ : '.........'
Menge: 882,000 m²

**5.1.13 Zulage Wandfriese**
Zulage für das Ausführen der vorgenannten Position jedoch
für die farblich abgesetzte Wandfriese

Farbton: F6.10.50
Höhe ca. 120 cm
Menge: 100,000 m²

**5.1.14 Zulage Leibungen und Stürze Reinacrylat Innenfarbe**
Zulage für das Ausführen der vorgenannten Positionen an Leibungen und Stürzen.

Gilt für den gesamten Aufbau:
- Spachtelung Q2
- Spachtelung Q3
- Malervlies
- Anstrich

Breite: bis ca. 37 cm
Menge: 73,000 m

**5.1.15 Anstrich Reinacrylat Innenfarbe, GK-Decken, Deckenfriese**
Deckenflächen mit scheuerbeständiger
Reinacrylat Innenfarbe 2x beschichten.
Naßabriebklasse 1, Deckvermögen 2 nach EN 13300

Glanzgrad: seidenglänzend
Farbton: weiß und leicht getönt im Farbton nach Farbkarte eines Herstellers nach Wahl des AG.
Hellbezugswert: > 70

Untergrund: Gipskartondecken

Wandhöhe: EG bis ca. 3,00 m
Breite: ca. 20 cm bis 135 cm

Angebotener Hersteller: '.........'

Angebotener Typ : '.........'
Menge: 117,000 m²

**5.1.16 Dauerelastische Verfugung**
Fugenabdichtung in den Wand- und Deckenbereichen,
in denen zwei verschiedenartige Materialien aneinander
gearbeitet wurden z.B. GK-Wand gegen MW. Diese
Anschlussfugen sind mit werkstoffgeeigneter, dauerelastischer,
überstreichbarer Dichtmasse sauber und glatt zu verschließen.
Menge: 12,000 m

**5.1.17 Zulage Anstrich mittelgetönt**
Zulage für Anstrich im mittelgetönten Farbton nach Farbkarte eines Herstellers nach Wahl des AG.

Bereich: Wandflächen inkl. Leibungen.

Hellbezugswert: 40 bis 69

Bei diesen Flächen handelt es sich um Teilflächen der Unterrichtsräume (immer die Wand mit der Tür)
und einzelne Flächen der Flure.
Der Aufwand für zusätzliche Abklebemaßnahmen
ist in diese Position einzurechnen.
Menge: 20,000 m²

#### Bereich 5.2 Metallbeschichtungen

**5.2.1 Erstbeschichtung an Stahl-Umfassungszarge, 1-fl.**
Erstbeschichtung an Stahlumfassungszargen der Innentüren.

Maße: ca. 1,01 m x 2,01 m
Maulweite: ca. 11,5 cm

Untergrund aus grundiertem Stahlblech reinigen und vorbereiten, anschließend mit  Zwischen- und Schlussbeschichtung aus Acrylharzlack, wasserverdünnbar (Lösemittelinhalt max. 10 %), matt beschichten.

Farbton: RAL nach Wahl des AG

Bereich: EG
Menge: 1,000 St

**5.2.2 Erstbeschichtung an Stahl-Umfassungszarge, 1-fl.**
Erstbeschichtung an Stahlumfassungszargen der Innentüren.

Maße: ca. 1,01 m x 2,01 m
Maulweite: ca. 15 cm

Untergrund aus grundiertem Stahlblech reinigen und vorbereiten, anschließend mit  Zwischen- und Schlussbeschichtung aus Acrylharzlack, wasserverdünnbar (Lösemittelinhalt max. 10 %), matt beschichten.

Farbton: RAL nach Wahl des AG

Bereich: EG
Menge: 2,000 St

**5.2.3 Erstbeschichtung an Stahl-Umfassungszarge, 1-fl.**
Erstbeschichtung an Stahlumfassungszargen der Innentüren.

Maße: ca. 1,01 m x 2,01 m
Maulweite: ca. 17,5 cm

Untergrund aus grundiertem Stahlblech reinigen und vorbereiten, anschließend mit  Zwischen- und Schlussbeschichtung aus Acrylharzlack, wasserverdünnbar (Lösemittelinhalt max. 10 %), matt beschichten.

Farbton: RAL nach Wahl des AG

Bereich: EG
Menge: 1,000 St

**5.2.4 Erstbeschichtung an Stahl-Umfassungszarge, 1-fl.**
Erstbeschichtung an Stahlumfassungszargen der Innentüren.

Maße: ca. 1,01 m x 2,01 m
Maulweite: ca. 20 cm

Untergrund aus grundiertem Stahlblech reinigen und vorbereiten, anschließend mit  Zwischen- und Schlussbeschichtung aus Acrylharzlack, wasserverdünnbar (Lösemittelinhalt max. 10 %), matt beschichten.

Farbton: RAL nach Wahl des AG

Bereich: EG
Menge: 1,000 St

**5.2.5 Erstbeschichtung an Stahl-Umfassungszarge, 1-fl.**
Erstbeschichtung an Stahlumfassungszargen der Innentüren.

Maße: ca. 2,30 m x 3,01 m
Maulweite: ca. 28 cm

Untergrund aus grundiertem Stahlblech reinigen und vorbereiten, anschließend mit  Zwischen- und Schlussbeschichtung aus Acrylharzlack, wasserverdünnbar (Lösemittelinhalt max. 10 %), matt beschichten.

Farbton: RAL nach Wahl des AG

Bereich: EG
Menge: 1,000 St

**5.2.6 Erstbeschichtung an Stahl-Umfassungszarge, 2-fl.**
Erstbeschichtung an Stahlumfassungszargen der Innentüren.

Maße: ca. 3,58 m x 3,01 m

Untergrund aus grundiertem Stahlblech reinigen und vorbereiten, anschließend mit  Zwischen- und Schlussbeschichtung aus Acrylharzlack, wasserverdünnbar (Lösemittelinhalt max. 10 %), matt beschichten.

Farbton: RAL nach Wahl des AG

Bereich: Erdgeschoss
Menge: 2,000 St

**5.2.7 Beschichtung von Alu-Türanlagen (Bestand)**
Beschichtung der Bestandsanlagen

Untergrund aus grundiertem Alu-Profil reinigen und anschleifen, anschließend mit  Zwischen- und Schlussbeschichtung aus Acrylharzlack, wasserverdünnbar (Lösemittelinhalt max. 10 %), matt beschichten.

Farbton: RAL nach Wahl des AG

Maße: ca. 3,58 m x 3,01 m
Menge: 4,000 St

#### Bereich 5.4 Stundenlohnarbeiten

**5.4.1 Facharbeiterstunden**
Für evtl. erforderliche Arbeiten, die nur auf besondere
Anordnung des Auftraggebers und gegen Nachweis zur
Ausführung kommen, werden Verrechnungssätze
angeboten, in denen unaufgegliedert Lohnkosten,
anteilig Gemeinkosten einschl. Wagnis und Gewinn sowie
Lohnnebenkosten (Fahrkosten, Wegegelder u.ä.) enthalten
sind.

Zuschläge für Mehr-, Nacht-, Sonntags- und
Feiertagsarbeit sind nicht mit einzubeziehen.
Menge: 20,000 h

**5.4.2 Helferstunden**
Für evtl. erforderliche Arbeiten, die nur auf besondere
Anordnung des Auftraggebers und gegen Nachweis zur
Ausführung kommen, werden Verrechnungssätze
angeboten, in denen unaufgegliedert Lohnkosten,
anteilig Gemeinkosten einschl. Wagnis und Gewinn sowie
Lohnnebenkosten (Fahrkosten, Wegegelder u.ä.) enthalten
sind.

Zuschläge für Mehr-, Nacht-, Sonntags- und
Feiertagsarbeit sind nicht mit einzubeziehen.
Menge: 25,000 h
